# AE/SA-TCR. Terminal de control remoto - Centrales algorítmicas Aguilera

- Propiedad del archivo: CONSTRUNARIO
- Formato: FIEBDC-3/2012
- Programa: Construnario Versión 3.51
- Fecha de los precios: 14/11/2023
- Divisa: EUR
- Código: aguilera-ele

**UAGUAE_SA-TCR** u AE/SA-TCR. Terminal de control remoto - Centrales algorítmicas Aguilera
Terminal de control remoto fabricado por AGUILERA ELECTRÓNICA desarrollado para el control y gestión remota de las instalaciones de protección contra incendios basadas en nuestras nuevas centrales algorítmicas. Permite controlar “a distancia” vía cable (RS-485) cualquier instalación basada en las centrales AE/SA-C1, AE/SA-C2 y AE/SA-C8. La conexión se realiza en red, a través de un canal de comunicaciones RS-485. Todos los paneles de control muestran el estado general de todas las centrales existentes en la red y desde cualquiera de ellos se puede controlar cualquier central. Dispone de fuente de alimentación independiente y capacidad para 2 baterías de 7 Ah. Medidas: 410 x 310 x 120 mm.

| Código | Ud | Descripción | Rendimiento | Precio | Importe |
|---|---|---|---|---|---|
| AESA-TCR | u | Terminal de control remoto,referencia AE/SA-TCR de Aguilera Electrónica (material) | 1.000 | 1290 | 1290.00 |
| PMAT4 | u | Pequeño material eléctrico (material) | 10.000 | 1.4 | 14.00 |
| MOC105 | h | Cuadrilla Oficial Primera + Ayudante (mano de obra) | 4.000 | 37.54 | 150.16 |
|  |  | Costes directos |  |  | 1454.16 |

## Recursos

**AESA-TCR** u Terminal de control remoto,referencia AE/SA-TCR de Aguilera Electrónica
Terminal de control remoto,referencia AE/SA-TCR de Aguilera Electrónica Dispone de fuente de alimentación independiente y capacidad para 2 baterías de 7 Ah. Medidas: 410 x 310 x 120 mmTerminal de control remoto fabricado por AGUILERA ELECTRÓNICA desarrollado para el control y gestión remota de las instalaciones de protección contra incendios basadas en nuestras nuevas centrales algorítmicas. Este terminal permite controlar “a distancia” vía cable (RS-485) cualquier instalación basada en las centrales AE/SA-C1, AE/SA-C2 y AE/SA-C8. La conexión se realiza en red, a través de un canal de comunicaciones RS-485. Todos los paneles de control muestran el estado general de todas las centrales existentes en la red y desde cualquiera de ellos se puede controlar cualquier central.
