# AETEG-II-B-3. Filtro apagallamas grupo II-B-3 - Zona Atex Aguilera

- Propiedad del archivo: CONSTRUNARIO
- Formato: FIEBDC-3/2012
- Programa: Construnario Versión 3.51
- Fecha de los precios: 14/11/2023
- Divisa: EUR
- Código: aguilera-ele

**UAGUAETEG-IIB3** u AETEG-II-B-3. Filtro apagallamas grupo II-B-3 - Zona Atex Aguilera
Filtro apagallamas de Aguilera Electrónica, para red de tuberías Titanus Prosens y topsens para zonas grupo II-B-3.

| Código | Ud | Descripción | Rendimiento | Precio | Importe |
|---|---|---|---|---|---|
| AETEG-IIB3 | u | AETEG-IIB3. Filtro apagallamas grupo II-B-3 (material) | 1.000 | 3185 | 3185.00 |
| MOC105 | h | Cuadrilla Oficial Primera + Ayudante (mano de obra) | 2.000 | 37.54 | 75.08 |
|  |  | Costes directos |  |  | 3260.08 |

## Recursos

**AETEG-IIB3** u AETEG-IIB3. Filtro apagallamas grupo II-B-3
Filtro apagallamas grupo II-B-3 de Aguilera Electrónica.
