# AETEG-II-C. Filtro apagallamas grupo II-C - Zona Atex Aguilera

- Propiedad del archivo: CONSTRUNARIO
- Formato: FIEBDC-3/2012
- Programa: Construnario Versión 3.51
- Fecha de los precios: 14/11/2023
- Divisa: EUR
- Código: aguilera-ele

**UAGUAETEG-IIC** u AETEG-II-C. Filtro apagallamas grupo II-C - Zona Atex Aguilera
Filtro apagallamas de Aguilera Electrónica, para red de tuberías TITANUS PRO·SENS y TOP·SENS para zonas Grupo II-C.

| Código | Ud | Descripción | Rendimiento | Precio | Importe |
|---|---|---|---|---|---|
| AETEG-IIC | u | AETEG-IIC. Filtro apagallamas grupo II-C (material) | 1.000 | 3992 | 3992.00 |
| MOC105 | h | Cuadrilla Oficial Primera + Ayudante (mano de obra) | 2.000 | 37.54 | 75.08 |
|  |  | Costes directos |  |  | 4067.08 |

## Recursos

**AETEG-IIC** u AETEG-IIC. Filtro apagallamas grupo II-C
Filtro apagallamas grupo II-C de Aguilera Electrónica.
