# AETM-10BI. TITANUS MICRO-SENS® sensibilidad 0.1% - con ind. nivel - con ident. hab. - Titanus Microsens Aguilera

- Propiedad del archivo: CONSTRUNARIO
- Formato: FIEBDC-3/2012
- Programa: Construnario Versión 3.51
- Fecha de los precios: 14/11/2023
- Divisa: EUR
- Código: aguilera-ele

**UAGUAETM-10BI** u AETM-10BI. TITANUS MICRO-SENS® sensibilidad 0.1% - con ind. nivel - con ident. hab. - Titanus Microsens Aguilera
El TITANUS MICRO·SENS® de Aguilera Electrónica, ha sido desarrollado para la vigilancia de instalaciones y recintos de pequeño y mediano tamaño. Sin embargo, proporciona numerosas características y opciones de funcionamiento: Una versión con ROOM·IDENT permite la localización del fuego con la precisión de un detector de humo puntual. Una versión para congelación permite la utilización en aplicaciones por debajo de -40 ºC. La compatibilidad con redes a través de Ethernet permite la integración del dispositivo con sistemas de supervisión externos. Con un sistema TITANUS MICRO·SENS® pueden sustituirse hasta 8 detectores de humo puntuales. Para ello se tienen longitudes de conducto de hasta 50m, independientemente de si se requiere A, B o C según EN 54-20. Diseñado para aplicaciones que requieren una detección del incendio de forma individualizada para un determinado recinto, recintos pequeños y medianos de hasta 400 m2, equipos, hasta 5 recintos contiguos (habitaciones de hotel...), equipos autónomos (turbinas eólicas, transformadores...) Características técnicas: Alimentación: 24Vcc (14 - 30 Vcc) Consumo máx. en reposo: 105mA Consumo máx. de alarma: 110-140mA Dimensiones: 140x222x70 mm Peso: 850 a 895 gr Intervalo de temperatura: -20ºC a +60ºC Humedad: del 10% al 95% sin condensación. Dos niveles de alarma (alarma y prealarma). Relé conmutado libre de tensión de salida para alarma y avería general. Clase de protección: hasta IP 54. Certificados EN 54-20 clases A, B, C nº 0786-CPD-20322 Homologados VdS nº G 206004

| Código | Ud | Descripción | Rendimiento | Precio | Importe |
|---|---|---|---|---|---|
| AETM-10BI | u | Detector Titanus Microsens ® sensibilidad 0.1% - con ind. nivel - con ident. hab., referencia AETM-10BI de Aguilera (material) | 1.000 | 3390 | 3390.00 |
| PMAT4 | u | Pequeño material eléctrico (material) | 10.000 | 1.4 | 14.00 |
| MOC105 | h | Cuadrilla Oficial Primera + Ayudante (mano de obra) | 4.000 | 37.54 | 150.16 |
|  |  | Costes directos |  |  | 3554.16 |

## Recursos

**AETM-10BI** u Detector Titanus Microsens ® sensibilidad 0.1% - con ind. nivel - con ident. hab., referencia AETM-10BI de Aguilera
TITANUS MICRO-SENS? sensibilidad 0.1% - con indicador nivel - con ident. hab. de Aguilera Electrónica.
