# AETP1-2-D0150. TITANUS PRO-SENS® TP1 - sens. módulo1 0.015% módulo2 0.5% - doble detección - Titanus Prosens tipo TP1 - 2 módulos de detección (doble detección) Aguilera

- Propiedad del archivo: CONSTRUNARIO
- Formato: FIEBDC-3/2012
- Programa: Construnario Versión 3.51
- Fecha de los precios: 14/11/2023
- Divisa: EUR
- Código: aguilera-ele

**UAGUAETP1-2-D0150** u AETP1-2-D0150. TITANUS PRO-SENS® TP1 - sens. módulo1 0.015% módulo2 0.5% - doble detección - Titanus Prosens tipo TP1 - 2 módulos de detección (doble detección) Aguilera
Titanus PRO-SENS® de Aguilera Electrónica, de 2 módulos de detección con doble detección.

| Código | Ud | Descripción | Rendimiento | Precio | Importe |
|---|---|---|---|---|---|
| AETP1-2-D0150 | u | AETP1-2-D0150. TITANUS PRO-SENS® TP1 - sens. módulo1 0.015% módulo2 0.5% - doble detección (material) | 1.000 | 4134 | 4134.00 |
| PMAT4 | u | Pequeño material eléctrico (material) | 10.000 | 1.4 | 14.00 |
| MOC105 | h | Cuadrilla Oficial Primera + Ayudante (mano de obra) | 4.000 | 37.54 | 150.16 |
|  |  | Costes directos |  |  | 4298.16 |

## Recursos

**AETP1-2-D0150** u AETP1-2-D0150. TITANUS PRO-SENS® TP1 - sens. módulo1 0.015% módulo2 0.5% - doble detección
TITANUS PRO-SENS® TP1 - sensibilidad módulo 1 0.015% módulo 2 0.5% - doble detección de Aguilera Electrónica.
