# AETP1-50. TITANUS PRO-SENS® TP1 - 1 mód. detección - sensibilidad 0.5% - Titanus Prosens tipo TP1 - 1 módulo de detección Aguilera

- Propiedad del archivo: CONSTRUNARIO
- Formato: FIEBDC-3/2012
- Programa: Construnario Versión 3.51
- Fecha de los precios: 14/11/2023
- Divisa: EUR
- Código: aguilera-ele

**UAGUAETP1-50** u AETP1-50. TITANUS PRO-SENS® TP1 - 1 mód. detección - sensibilidad 0.5% - Titanus Prosens tipo TP1 - 1 módulo de detección Aguilera
El TITANUS PRO-SENS® de Aguilera Electrónica, ha sido desarrollado para una gran gama de aplicaciones. La alta modularidad del sistema ofrece una solución económica adaptada a las necesidades individuales del cliente. Ofrece las opciones siguientes: Conexión de uno o dos módulos detectores. Con un solo equipo podemos vigilar dos zonas, o bien doble detección en la misma zona (mediante el uso del adaptador en "Y" AET-P01109255) De 1 a 3 niveles de alarma (aviso, prealarma y alarma) con relés conmutados libres de tensión, en función del modelo, para cada módulo detector. Relé de avería. Conexión a red Ethernet, mediante tarjeta de red AET/ IT (No para modelos TP1). Conexión al bucle algorítmico de Aguilera Electrónica mediante la tarjeta AE/SA-IT. Versión para zonas de congelación, que se puede utilizar en aplicaciones hasta - 40ºC. Versión silenciosa, con un nivel de ruido de 23dB(A). Características técnicas: Alimentación: 24Vcc (14-30) Dimensiones: 200x292x113 mm Intervalo de temperatura: -20ºC a +60ºC Humedad: del 10% al 95% sin condensación. Certificados EN 54-20 clases A, B, C nº 0786-CPD-20685 Homologados VdS, nº G 202064 Titanus PRO-SENS® tipo TP1 1 nivel de alarma Titanus PRO-SENS® de1 módulo de detección Nº máx. orificios de aspiración: 32 Longitud máx. de conducto: 300 m Consumo en reposo: 200 mA Consumo máximo en alarma: 210 mA

| Código | Ud | Descripción | Rendimiento | Precio | Importe |
|---|---|---|---|---|---|
| AETP1-50 | u | Detector Titanus Prosens® TP1 - 1 módulo detección - sensibilidad 0.5%, referencia AETP1-50 de Aguilera (material) | 1.000 | 2135 | 2135.00 |
| PMAT4 | u | Pequeño material eléctrico (material) | 10.000 | 1.4 | 14.00 |
| MOC105 | h | Cuadrilla Oficial Primera + Ayudante (mano de obra) | 4.000 | 37.54 | 150.16 |
| PAGUVS | u | Incremento para versión silenciosa de Aguilera Electrónica. (material) | 0.000 | 458 | 0.00 |
|  |  | Costes directos |  |  | 2299.16 |

## Recursos

**AETP1-50** u Detector Titanus Prosens® TP1 - 1 módulo detección - sensibilidad 0.5%, referencia AETP1-50 de Aguilera
TITANUS PRO-SENS® TP1 - 1 módulo detección - sensibilidad 0.5% de Aguilera Electrónica.
