# AETP5-01. TITANUS PRO-SENS® TP5 - sensibilidad 0.015% - Titanus Prosens tipo TP5 - 1 módulo de detección Aguilera

- Propiedad del archivo: CONSTRUNARIO
- Formato: FIEBDC-3/2012
- Programa: Construnario Versión 3.51
- Fecha de los precios: 14/11/2023
- Divisa: EUR
- Código: aguilera-ele

**UAGUAETP5-01** u AETP5-01. TITANUS PRO-SENS® TP5 - sensibilidad 0.015% - Titanus Prosens tipo TP5 - 1 módulo de detección Aguilera
TITANUS PRO-SENS® TP5 de Aguilera Electrónica. Nº máx. orificios de aspiración: 32 Longitud máx. de conducto: 300 m Consumo en reposo: 210 mA Consumo máximo en alarma: 220 mA

| Código | Ud | Descripción | Rendimiento | Precio | Importe |
|---|---|---|---|---|---|
| AETP5-01 | u | AETP5-01. TITANUS PRO-SENS® TP5 - sensibilidad 0.015% (material) | 1.000 | 4728 | 4728.00 |
| PMAT4 | u | Pequeño material eléctrico (material) | 10.000 | 1.4 | 14.00 |
| MOC105 | h | Cuadrilla Oficial Primera + Ayudante (mano de obra) | 4.000 | 37.54 | 150.16 |
| PAGUVS | u | Incremento para versión silenciosa de Aguilera Electrónica. (material) | 0.000 | 458 | 0.00 |
|  |  | Costes directos |  |  | 4892.16 |

## Recursos

**AETP5-01** u AETP5-01. TITANUS PRO-SENS® TP5 - sensibilidad 0.015%
TITANUS PRO-SENS® TP5 - sensibilidad 0.015% de Aguilera Electrónica.
