# AETP5-F2-01. TITANUS PRO-SENS® TP5 - sens. módulo1 0.015% módulo2 0.015% - ambiente frigorífico - Titanus Prosens tipo TP5 - 2 módulos de detección para ambiente frigorífico Aguilera

- Propiedad del archivo: CONSTRUNARIO
- Formato: FIEBDC-3/2012
- Programa: Construnario Versión 3.51
- Fecha de los precios: 14/11/2023
- Divisa: EUR
- Código: aguilera-ele

**UAGUAETP5-F2-01** u AETP5-F2-01. TITANUS PRO-SENS® TP5 - sens. módulo1 0.015% módulo2 0.015% - ambiente frigorífico - Titanus Prosens tipo TP5 - 2 módulos de detección para ambiente frigorífico Aguilera
TITANUS PRO-SENS® TP5 de Aguilera Electrónica. Nº máx. orificios de aspiración: 64 (2 x 32) Longitud máx. de conducto: 560 m (2 x 280) Consumo en reposo: 240 mA Consumo máximo en alarma: 250 mA

| Código | Ud | Descripción | Rendimiento | Precio | Importe |
|---|---|---|---|---|---|
| AETP5-F2-01 | u | AETP5-F2-01. TITANUS PRO-SENS® TP5 - sens. módulo1 0.015% módulo2 0.015% - ambiente frigorífico (material) | 1.000 | 8409 | 8409.00 |
| PMAT4 | u | Pequeño material eléctrico (material) | 10.000 | 1.4 | 14.00 |
| MOC105 | h | Cuadrilla Oficial Primera + Ayudante (mano de obra) | 4.000 | 37.54 | 150.16 |
|  |  | Costes directos |  |  | 8573.16 |

## Recursos

**AETP5-F2-01** u AETP5-F2-01. TITANUS PRO-SENS® TP5 - sens. módulo1 0.015% módulo2 0.015% - ambiente frigorífico
TITANUS PRO-SENS® TP5 - sensibilidad módulo 1 0.015% módulo 2 0.015% - ambiente frigorífico de Aguilera Electrónica.
