# AE/V-AF1SB. Flash - Sirenas Aguilera

- Propiedad del archivo: CONSTRUNARIO
- Formato: FIEBDC-3/2012
- Programa: Construnario Versión 3.51
- Fecha de los precios: 14/11/2023
- Divisa: EUR
- Código: aguilera-ele

**UAGUAE_V-AF1SB** u AE/V-AF1SB. Flash - Sirenas Aguilera
Flash de Aguilera Electrónica, bajo consumo: 88 mA. Intensidad luminosa 10 Cd. Dimensiones: Ø 106 mm, altura: 91 mm. Protección: IP54 (con base baja) IP65 (con base alta).

| Código | Ud | Descripción | Rendimiento | Precio | Importe |
|---|---|---|---|---|---|
| AEV-AF1SB | u | Flash, referencia AE/V-AF1SB de Aguilera (material) | 1.000 | 47 | 47.00 |
| PMAT4 | u | Pequeño material eléctrico (material) | 10.000 | 1.4 | 14.00 |
| MOC003 | h | Oficial primera (mano de obra) | 0.350 | 19.86 | 6.95 |
|  |  | Costes directos |  |  | 67.95 |

## Recursos

**AEV-AF1SB** u Flash, referencia AE/V-AF1SB de Aguilera
Flash bajo consumo: 88 mA. Intensidad luminosa 10 Cd. Dimensiones: Ø 106 mm, altura: 91 mm. Protección: IP54 (con base baja) IP65 (con base alta)
