# AE/V-AFLXC1. Flash EN 54-23 para montaje en techo (base alta incluida) - Sirenas Aguilera

- Propiedad del archivo: CONSTRUNARIO
- Formato: FIEBDC-3/2012
- Programa: Construnario Versión 3.51
- Fecha de los precios: 14/11/2023
- Divisa: EUR
- Código: aguilera-ele

**UAGUAE_V-AFLXC1** u AE/V-AFLXC1. Flash EN 54-23 para montaje en techo (base alta incluida) - Sirenas Aguilera
Flash de Aguilera Electrónica, certificado EN 54-23 para montaje en techo. Tipo C-3-7.5. Máxima altura de instalación 3m, longitud de cobertura 7.5 m. Tecnología led que garantiza una intensidad luminosa 0.4lux/m2 en todo el área. Frecuencia de flash seleccionable entre 1Hz y 0.5Hz Consumo máximo 25mA. Protección IP33 con base baja, IP65 con base alta.

| Código | Ud | Descripción | Rendimiento | Precio | Importe |
|---|---|---|---|---|---|
| AEV-AFLXC1 | u | Flash EN 54-23 para montaje en techo (base alta incluida), referencia AE/V-AFLXC1 de Aguilera (material) | 1.000 | 69 | 69.00 |
| PMAT4 | u | Pequeño material eléctrico (material) | 10.000 | 1.4 | 14.00 |
| MOC003 | h | Oficial primera (mano de obra) | 0.350 | 19.86 | 6.95 |
|  |  | Costes directos |  |  | 89.95 |

## Recursos

**AEV-AFLXC1** u Flash EN 54-23 para montaje en techo (base alta incluida), referencia AE/V-AFLXC1 de Aguilera
Flash EN 54-23 para montaje en techo (base alta incluida) de Aguilera Electrónica.
