# AE/V-AS1SB. Sirena electrónica - Sirenas Aguilera

- Propiedad del archivo: CONSTRUNARIO
- Formato: FIEBDC-3/2012
- Programa: Construnario Versión 3.51
- Fecha de los precios: 14/11/2023
- Divisa: EUR
- Código: aguilera-ele

**UAGUAE_V-AS1SB** u AE/V-AS1SB. Sirena electrónica - Sirenas Aguilera
Sirena de bajo consumo multitono de Aguilera Electrónica. Certificada según EN 54-3. Consumo entre 6 y 33 mA, dependiendo del tono. Dimensiones: Ø 93 mm, altura: 63mm. Nivel sonoro: 102 dB (tono 3). Protección: IP54 (con base baja) IP65 (con base alta).

| Código | Ud | Descripción | Rendimiento | Precio | Importe |
|---|---|---|---|---|---|
| AEV-AS1SB | u | Sirena electrónica, referencia AE/V-AS1SB de Aguilera (material) | 1.000 | 29 | 29.00 |
| PMAT4 | u | Pequeño material eléctrico (material) | 10.000 | 1.4 | 14.00 |
| MOC003 | h | Oficial primera (mano de obra) | 0.350 | 19.86 | 6.95 |
|  |  | Costes directos |  |  | 49.95 |

## Recursos

**AEV-AS1SB** u Sirena electrónica, referencia AE/V-AS1SB de Aguilera
Sirena Electrónica de Aguilera Electrónica.
