# AE/V-ASFE. Sirena con foco para exterior - Sirenas Aguilera

- Propiedad del archivo: CONSTRUNARIO
- Formato: FIEBDC-3/2012
- Programa: Construnario Versión 3.51
- Fecha de los precios: 14/11/2023
- Divisa: EUR
- Código: aguilera-ele

**UAGUAE_V-ASFE** u AE/V-ASFE. Sirena con foco para exterior - Sirenas Aguilera
Sirena para exteriores con indicación luminosa de leds de Aguilera Electrónica. Protección: IP65 Dimensiones: 210 X 230 X 60 mm Peso: 1.10Kg Alimentación: 12 30 Vcc Consumo: 90mA a 24Vcc Potencia Acústica: 95dB a 1m Frecuencia: 3.1 3.8Khz Rango temperatura: -40ºC a 85ºC Medidas exteriores: 210 X 230 X 60 mm

| Código | Ud | Descripción | Rendimiento | Precio | Importe |
|---|---|---|---|---|---|
| AEV-ASFE | u | Sirena con foco para exterior, referencia AE/V-ASFE de Aguilera (material) | 1.000 | 49 | 49.00 |
| PMAT4 | u | Pequeño material eléctrico (material) | 10.000 | 1.4 | 14.00 |
| MOC003 | h | Oficial primera (mano de obra) | 0.350 | 19.86 | 6.95 |
|  |  | Costes directos |  |  | 69.95 |

## Recursos

**AEV-ASFE** u Sirena con foco para exterior, referencia AE/V-ASFE de Aguilera
Sirena para exteriores con indicación luminosa de leds. Protección: IP54 Dimensiones: 210 X 230 X 60 mm Peso: 1.10Kg Alimentación: 12 30 Vcc Consumo: 90mA a 24Vcc Potencia Acústica: 95dB a 1m Frecuencia: 3.1 3.8Khz Rango temperatura: -40ºC a 85ºC Medidas exteriores: 210 X 230 X 60 mm
