# AE/V-ASFIND. Sirena con foco para uso industrial - Sondas, sirenas, aisladores, pulsadores y focos Aguilera

- Propiedad del archivo: CONSTRUNARIO
- Formato: FIEBDC-3/2012
- Programa: Construnario Versión 3.51
- Fecha de los precios: 14/11/2023
- Divisa: EUR
- Código: aguilera-ele

**UAGUAE_V-ASFIND** u AE/V-ASFIND. Sirena con foco para uso industrial - Sondas, sirenas, aisladores, pulsadores y focos Aguilera
Sirena de elevada potencia acústica con foco para uso industrial de Aguilera Electrónica. Certificada según EN 54-3. Protección: IP66. Nivel sonoro: 120dB a 24Vcc

| Código | Ud | Descripción | Rendimiento | Precio | Importe |
|---|---|---|---|---|---|
| AEV-ASFIND | u | AE/V-ASFIND. Sirena con foco para uso industrial (material) | 1.000 | 397 | 397.00 |
| PMAT4 | u | Pequeño material eléctrico (material) | 10.000 | 1.4 | 14.00 |
| MOC003 | h | Oficial primera (mano de obra) | 0.350 | 19.86 | 6.95 |
|  |  | Costes directos |  |  | 417.95 |

## Recursos

**AEV-ASFIND** u AE/V-ASFIND. Sirena con foco para uso industrial
Sirena con foco para uso industrial de Aguilera Electrónica.
