# AE/V-ASV. Sirena de evacuación por voz - Sirenas Aguilera

- Propiedad del archivo: CONSTRUNARIO
- Formato: FIEBDC-3/2012
- Programa: Construnario Versión 3.51
- Fecha de los precios: 14/11/2023
- Divisa: EUR
- Código: aguilera-ele

**UAGUAE_V-ASV** u AE/V-ASV. Sirena de evacuación por voz - Sirenas Aguilera
Sirena de elevada potencia acústica con foco de LEDs de Aguilera Electrónica, para uso interior. Incluye etiquetas: INCENDIO, FUEGO, FIRE, FOGO. Certificada según EN 54-3 Tensión de trabajo 24Vcc Consumo máximo: 60mA Nivel sonoro: 95dB / 1m Protección: IP30 Dimensiones: 110x190x55mm

| Código | Ud | Descripción | Rendimiento | Precio | Importe |
|---|---|---|---|---|---|
| AE_V-ASV | u | Sirena de evacuación por voz, referencia AE/V-ASV de Aguilera (material) | 1.000 | 154.29 | 154.29 |
| PMAT4 | u | Pequeño material eléctrico (material) | 10.000 | 1.4 | 14.00 |
| MOC003 | h | Oficial primera (mano de obra) | 0.350 | 19.86 | 6.95 |
|  |  | Costes directos |  |  | 175.24 |

## Recursos

**AE_V-ASV** u Sirena de evacuación por voz, referencia AE/V-ASV de Aguilera
Sirena de elevada potencia acústica con foco de LEDs para uso interior. Incluye etiquetas: INCENDIO, FUEGO, FIRE, FOGO Certificada según EN 54-3 Tensión de trabajo 24Vcc Consumo máximo: 60mA Nivel sonoro: 95dB / 1m Protección: IP30 Dimensiones: 110x190x55mm
