# AE/V-CEIP. Cartel de extinción óptico-acústico para uso exterior - Accesorios Aguilera

- Propiedad del archivo: CONSTRUNARIO
- Formato: FIEBDC-3/2012
- Programa: Construnario Versión 3.51
- Fecha de los precios: 14/11/2023
- Divisa: EUR
- Código: aguilera-ele

**UAGUAE_V-CEIP** u AE/V-CEIP. Cartel de extinción óptico-acústico para uso exterior - Accesorios Aguilera
Cartel de extinción óptico-acústico de Aguilera Electrónica. Indicado para exteriores, IP65. Se suministran con dos letreros adhesivos: EXTINCION DISPARADA - FUEGO. Se puede seleccionar el sonido fijo, intermitente o sin sonido y la iluminación fija o intermitente. Material ABS. Consumo 95mA /24Vcc. Intensidad sonora: 108dB /1m. Dimensiones: 365x 180x50mm.

| Código | Ud | Descripción | Rendimiento | Precio | Importe |
|---|---|---|---|---|---|
| AEV-CEIP | u | Cartel de extinción óptico-acústico para uso exterior, referencia AE/V-CEIP de Aguilera (material) | 1.000 | 103 | 103.00 |
| PMAT4 | u | Pequeño material eléctrico (material) | 10.000 | 1.4 | 14.00 |
| MOC003 | h | Oficial primera (mano de obra) | 0.350 | 19.86 | 6.95 |
|  |  | Costes directos |  |  | 123.95 |

## Recursos

**AEV-CEIP** u Cartel de extinción óptico-acústico para uso exterior, referencia AE/V-CEIP de Aguilera
Cartel de extinción óptico-acústico para uso exterior de Aguilera Electrónica.
