# AE/V-IAR. Indicador alarma remota para interiores - Indicadores Aguilera

- Propiedad del archivo: CONSTRUNARIO
- Formato: FIEBDC-3/2012
- Programa: Construnario Versión 3.51
- Fecha de los precios: 14/11/2023
- Divisa: EUR
- Código: aguilera-ele

**UAGUAE_V-IAR** u AE/V-IAR. Indicador alarma remota para interiores - Indicadores Aguilera
Indicador de alarma de superficie con amplio ángulo de visión de Aguilera Electrónica. Características técnicas: Alimentación: 12 / 24 Vcc. Consumo máximo: 20 mA. Medidas: 65x65x35mm.

| Código | Ud | Descripción | Rendimiento | Precio | Importe |
|---|---|---|---|---|---|
| AEV-IAR | u | Indicador alarma remota para interiores, referencia AE/V-IAR de Aguilera (material) | 1.000 | 5.9 | 5.90 |
| PMAT4 | u | Pequeño material eléctrico (material) | 10.000 | 1.4 | 14.00 |
| MOC003 | h | Oficial primera (mano de obra) | 0.200 | 19.86 | 3.97 |
|  |  | Costes directos |  |  | 23.87 |

## Recursos

**AEV-IAR** u Indicador alarma remota para interiores, referencia AE/V-IAR de Aguilera
Indicador de alarma de superficie con amplio ángulo de visión. Características técnicas: Alimentación: 12 / 24 Vcc. Consumo máximo: 20 mA. Medidas: 65x65x35mm
