# AE/V-PB2. Pulsador de bloqueo de extinción - Pulsadores Aguilera

- Propiedad del archivo: CONSTRUNARIO
- Formato: FIEBDC-3/2012
- Programa: Construnario Versión 3.51
- Fecha de los precios: 14/11/2023
- Divisa: EUR
- Código: aguilera-ele

**UAGUAE_V-PB2** u AE/V-PB2. Pulsador de bloqueo de extinción - Pulsadores Aguilera
Pulsador de Aguilera Electrónica, diseñado según norma EN12094-3 para bloquear el disparo de un sistema de extinción. Color azul. Uso interior. Serigrafiado con el texto PARO EXTINCIÓN. Equipado con microrruptor, sistema de comprobación con llave de rearme, tapa de protección de metacrilato transparente, contactos normalmente abierto NA, común C y normalmente cerrado NC y lámina de plástico calibrada para que se enclave y no rompa. Ubicado en caja ABS de 98X98X50 mm.

| Código | Ud | Descripción | Rendimiento | Precio | Importe |
|---|---|---|---|---|---|
| PAGUAE_V-PB2 | u | Pulsador de bloqueo de extinción de Aguilera Electrónica. (material) | 1.000 | 16.3 | 16.30 |
| PMAT4 | u | Pequeño material eléctrico (material) | 10.000 | 1.4 | 14.00 |
| MOC003b | h | Oficial 1ª electricista (mano de obra) | 0.350 | 19.25 | 6.74 |
|  |  | Costes directos |  |  | 37.04 |
