# AE/V-PD2. Pulsador de disparo de extinción - Pulsadores Aguilera

- Propiedad del archivo: CONSTRUNARIO
- Formato: FIEBDC-3/2012
- Programa: Construnario Versión 3.51
- Fecha de los precios: 14/11/2023
- Divisa: EUR
- Código: aguilera-ele

**UAGUAE_V-PD2** u AE/V-PD2. Pulsador de disparo de extinción - Pulsadores Aguilera
Pulsador de Aguilera Electrónica, diseñado según norma EN12094-3 para provocar el disparo de un sistema de extinción. Color amarillo. Uso interior. Serigrafiado con el texto DISPARO EXTINCIÓN. Equipado con microrruptor, sistema de comprobación con llave de rearme, tapa de protección de metacrilato transparente, contactos normalmente abierto NA, común C y normalmente cerrado NC y lámina de plástico calibrada para que se enclave y no rompa. Ubicado en caja ABS de 98X98X50 mm.

| Código | Ud | Descripción | Rendimiento | Precio | Importe |
|---|---|---|---|---|---|
| PAGUAE_V-PD2 | u | Pulsador de disparo de extinción de Aguilera Electrónica. (material) | 1.000 | 16.3 | 16.30 |
| PMAT4 | u | Pequeño material eléctrico (material) | 10.000 | 1.4 | 14.00 |
| MOC003b | h | Oficial 1ª electricista (mano de obra) | 0.350 | 19.25 | 6.74 |
|  |  | Costes directos |  |  | 37.04 |
