# AE/V-PRP. Precinto de pulsadores - Accesorios Aguilera

- Propiedad del archivo: CONSTRUNARIO
- Formato: FIEBDC-3/2012
- Programa: Construnario Versión 3.51
- Fecha de los precios: 14/11/2023
- Divisa: EUR
- Código: aguilera-ele

**UAGUAE_V-PRP** u AE/V-PRP. Precinto de pulsadores - Accesorios Aguilera
Paquete con 8 precintos de plástico útiles para los pulsadores AE/V-PB2, AE/VPD2 y AE/V-PE de Aguilera Electrónica.

| Código | Ud | Descripción | Rendimiento | Precio | Importe |
|---|---|---|---|---|---|
| AEV-PRP | u | Precinto de pulsadores, referencia AE/V-PRP de Aguilera (material) | 1.000 | 2.1 | 2.10 |
| PMAT4 | u | Pequeño material eléctrico (material) | 10.000 | 1.4 | 14.00 |
| MOC003 | h | Oficial primera (mano de obra) | 0.200 | 19.86 | 3.97 |
|  |  | Costes directos |  |  | 20.07 |

## Recursos

**AEV-PRP** u Precinto de pulsadores, referencia AE/V-PRP de Aguilera
Precinto de pulsadores de Aguilera Electrónica.
