# AE/V-PSAT. Pulsador de alarma de fuego con autochequeo - Pulsadores Aguilera

- Propiedad del archivo: CONSTRUNARIO
- Formato: FIEBDC-3/2012
- Programa: Construnario Versión 3.51
- Fecha de los precios: 14/11/2023
- Divisa: EUR
- Código: aguilera-ele

**UAGUAE_V-PSAT** u AE/V-PSAT. Pulsador de alarma de fuego con autochequeo - Pulsadores Aguilera
Desarrollado y fabricado por Aguilera Electrónica según Norma EN 54-11. Equipado con microrruptor, led de alarma y autochequeo, sistema de comprobación con llave de rearme, lámina de plástico calibrada para que se enclave y no se rompa. Pulsador tapa de protección. Ubicado en caja ABS. Certificado CE emitido por LPCB. Dimensiones: 98 X95X39 mm.

| Código | Ud | Descripción | Rendimiento | Precio | Importe |
|---|---|---|---|---|---|
| PAGUAE_V-PSAT | u | Pulsador de alarma de fuego con autochequeo de Aguilera Electrónica. (material) | 1.000 | 13.8 | 13.80 |
| PMAT4 | u | Pequeño material eléctrico (material) | 10.000 | 1.4 | 14.00 |
| MOC003b | h | Oficial 1ª electricista (mano de obra) | 0.350 | 19.25 | 6.74 |
|  |  | Costes directos |  |  | 34.54 |
