# AE/V-PSIP. Pulsador de alarma para exterior - Pulsadores Aguilera

- Propiedad del archivo: CONSTRUNARIO
- Formato: FIEBDC-3/2012
- Programa: Construnario Versión 3.51
- Fecha de los precios: 14/11/2023
- Divisa: EUR
- Código: aguilera-ele

**UAGUAE_V-PSIP** u AE/V-PSIP. Pulsador de alarma para exterior - Pulsadores Aguilera
Pulsador de alarma convencional de Aguilera Electrónica, indicado para uso en exterior, IP65 según norma EN 54-11. Dispone de microrruptor con resistencia de carga de 470 ohm o de 680 ohm, sistema de comprobación con llave de rearme y led de alarma. Permite el montaje de lámina de plástico calibrada para que se enclave y no se rompa o de cristal rompible ambos suministrados. Caja ABS 85x85x58 mm. Certificado CE según DPC. Certificado LPCB. Protección: IP 65.

| Código | Ud | Descripción | Rendimiento | Precio | Importe |
|---|---|---|---|---|---|
| PAGUAE_V-PSIP | u | Pulsador de alarma para exterior de Aguilera Electrónica. (material) | 1.000 | 58.64 | 58.64 |
| PMAT4 | u | Pequeño material eléctrico (material) | 10.000 | 1.4 | 14.00 |
| MOC003b | h | Oficial 1ª electricista (mano de obra) | 0.350 | 19.25 | 6.74 |
|  |  | Costes directos |  |  | 79.38 |
