# AE/V-R24100. Retenedor para puertas cortafuego 100 kg - Retenedores Aguilera

- Propiedad del archivo: CONSTRUNARIO
- Formato: FIEBDC-3/2012
- Programa: Construnario Versión 3.51
- Fecha de los precios: 14/11/2023
- Divisa: EUR
- Código: aguilera-ele

**UAGUAE_V-R24100** u AE/V-R24100. Retenedor para puertas cortafuego 100 kg - Retenedores Aguilera
Retenedor para puertas cortafuego de Aguilera Electrónica. De idénticas características al retenedor AE/V-R2440 pero para 100 Kg. Certificado EN 1155. Fuerza de tracción: 100 Kg / 980 N. Consumo: 100 mA 24 Vcc. Protección: IP40.

| Código | Ud | Descripción | Rendimiento | Precio | Importe |
|---|---|---|---|---|---|
| AEV-R24100 | u | Retenedor para puertas cortafuego 100 kg, referencia AE/V-R24100 de Aguilera (material) | 1.000 | 86 | 86.00 |
| PMAT4 | u | Pequeño material eléctrico (material) | 10.000 | 1.4 | 14.00 |
| MOC003 | h | Oficial primera (mano de obra) | 0.200 | 19.86 | 3.97 |
|  |  | Costes directos |  |  | 103.97 |

## Recursos

**AEV-R24100** u Retenedor para puertas cortafuego 100 kg, referencia AE/V-R24100 de Aguilera
Retenedor para puertas cortafuego 100 kg de Aguilera Electrónica.
