# AE/V-R2440. Retenedor para puertas cortafuegos 50 Kg - Retenedores Aguilera

- Propiedad del archivo: CONSTRUNARIO
- Formato: FIEBDC-3/2012
- Programa: Construnario Versión 3.51
- Fecha de los precios: 14/11/2023
- Divisa: EUR
- Código: aguilera-ele

**UAGUAE_V-R2440** u AE/V-R2440. Retenedor para puertas cortafuegos 50 Kg - Retenedores Aguilera
Formado por electroimán encapsulado de Aguilera Electrónica, provisto de pivote central que expulsa la puerta cuando ésta debe cerrarse y placa de tracción con rótula de adaptación, lo que facilita la correcta retención de la puerta. Ubicado en caja de aluminio, lacada en blanco, dotado con pulsador manual que corta la alimentación del electroimán liberando la hoja de la puerta, que se cerrará por presión del muelle. Certificado EN 1155. Fuerza de tracción: 50 Kg / 490 N. Consumo: 45mA a 24 V. Medidas: 95x95x30 mm.

| Código | Ud | Descripción | Rendimiento | Precio | Importe |
|---|---|---|---|---|---|
| AEV-R2440 | u | Retenedor para puertas cortafuegos 50 Kg, referencia AE/V-R2440 de Aguilera (material) | 1.000 | 54 | 54.00 |
| PMAT4 | u | Pequeño material eléctrico (material) | 10.000 | 1.4 | 14.00 |
| MOC003 | h | Oficial primera (mano de obra) | 0.200 | 19.86 | 3.97 |
|  |  | Costes directos |  |  | 71.97 |

## Recursos

**AEV-R2440** u Retenedor para puertas cortafuegos 50 Kg, referencia AE/V-R2440 de Aguilera
Formado por electroimán encapsulado, provisto de pivote central que expulsa la puerta cuando ésta debe cerrarse y placa de tracción con rótula de adaptación, lo que facilita la correcta retención de la puerta. Ubicado en caja de aluminio, lacada en blanco, dotado con pulsador manual que corta la alimentación del electroimán liberando la hoja de la puerta, que se cerrará por presión del muelle. Certificado EN 1155. Fuerza de tracción: 50 Kg / 490 N. Consumo: 45mA a 24 V. Medidas: 95x95x30 mm.
