# AE/V-R2440S. Retenedor para puertas cortafuegos con selector - Retenedores Aguilera

- Propiedad del archivo: CONSTRUNARIO
- Formato: FIEBDC-3/2012
- Programa: Construnario Versión 3.51
- Fecha de los precios: 14/11/2023
- Divisa: EUR
- Código: aguilera-ele

**UAGUAE_V-R2440S** u AE/V-R2440S. Retenedor para puertas cortafuegos con selector - Retenedores Aguilera
Retenedor con selector de hoja de Aguilera Electrónica, ubicado en caja de aluminio con placa de tracción, pulsador de desbloqueo y 2 Diodos de protección. Certificado EN 1155. Fuerza de tracción: 50 Kg / 490 N. Consumo: 83 mA a 24 V. Medidas: 95x95x30 mm

| Código | Ud | Descripción | Rendimiento | Precio | Importe |
|---|---|---|---|---|---|
| AEV-R2440S | u | Retenedor para puertas cortafuegos con selector, referencia AE/V-R2440S de Aguilera (material) | 1.000 | 73.3 | 73.30 |
| PMAT4 | u | Pequeño material eléctrico (material) | 10.000 | 1.4 | 14.00 |
| MOC003 | h | Oficial primera (mano de obra) | 0.200 | 19.86 | 3.97 |
|  |  | Costes directos |  |  | 91.27 |

## Recursos

**AEV-R2440S** u Retenedor para puertas cortafuegos con selector, referencia AE/V-R2440S de Aguilera
Retenedor para puertas cortafuegos con selector de Aguilera Electrónica.
