# AE/V-R2450B15S. Retenedor 50 kg para suelo con brazo extensible 15-18 cm. Con selector. - Retenedores Aguilera

- Propiedad del archivo: CONSTRUNARIO
- Formato: FIEBDC-3/2012
- Programa: Construnario Versión 3.51
- Fecha de los precios: 14/11/2023
- Divisa: EUR
- Código: aguilera-ele

**UAGUAE_V-R2450B15S** u AE/V-R2450B15S. Retenedor 50 kg para suelo con brazo extensible 15-18 cm. Con selector. - Retenedores Aguilera
Retenedor 50 Kg/490N para suelo con brazo extensible de 15 a 18 cm, con placa de tracción, pulsador de desbloqueo, 2 diodos de protección de Aguilera Electrónica. Certificado EN 1155. Protección: IP40. Consumo: 45mA 24Vcc.

| Código | Ud | Descripción | Rendimiento | Precio | Importe |
|---|---|---|---|---|---|
| AEV-R2450B15S | u | Retenedor 50 kg para suelo con brazo extensible 15-18 cm, referencia AE/V-R2450B15S de Aguilera. Con selector (material) | 1.000 | 120 | 120.00 |
| PMAT4 | u | Pequeño material eléctrico (material) | 10.000 | 1.4 | 14.00 |
| MOC003 | h | Oficial primera (mano de obra) | 0.200 | 19.86 | 3.97 |
|  |  | Costes directos |  |  | 137.97 |

## Recursos

**AEV-R2450B15S** u Retenedor 50 kg para suelo con brazo extensible 15-18 cm, referencia AE/V-R2450B15S de Aguilera. Con selector
Retenedor 50 kg de Aguilera Electrónica, para suelo con brazo extensible 15-18 cm, con selector.
