# AE/V-RPE300E. Retenedor de puertas de emergencia para empotrar - Retenedores Aguilera

- Propiedad del archivo: CONSTRUNARIO
- Formato: FIEBDC-3/2012
- Programa: Construnario Versión 3.51
- Fecha de los precios: 14/11/2023
- Divisa: EUR
- Código: aguilera-ele

**UAGUAE_V-RPE300E** u AE/V-RPE300E. Retenedor de puertas de emergencia para empotrar - Retenedores Aguilera
Retenedor para puertas de emergencia, antipánico y de acceso para empotrar de Aguilera Electrónica. Mantiene la puerta cerrada en reposo. Fuerza de tracción: 300 Kg / 2490 N. Monitorización del estado de la puerta. Protección: IP40. Consumo: 24V 250mA. Peso: 1,82 kg.

| Código | Ud | Descripción | Rendimiento | Precio | Importe |
|---|---|---|---|---|---|
| AEV-RPE300E | u | AE/V-RPE300E. Retenedor de puertas de emergencia para empotrar (material) | 1.000 | 146 | 146.00 |
| PMAT4 | u | Pequeño material eléctrico (material) | 10.000 | 1.4 | 14.00 |
| MOC003 | h | Oficial primera (mano de obra) | 0.200 | 19.86 | 3.97 |
|  |  | Costes directos |  |  | 163.97 |

## Recursos

**AEV-RPE300E** u AE/V-RPE300E. Retenedor de puertas de emergencia para empotrar
Retenedor de puertas de emergencia para empotrar de Aguilera Electrónica.
