# AE/V-SGE. Protector de pulsador para exteriores - Accesorios Aguilera

- Propiedad del archivo: CONSTRUNARIO
- Formato: FIEBDC-3/2012
- Programa: Construnario Versión 3.51
- Fecha de los precios: 14/11/2023
- Divisa: EUR
- Código: aguilera-ele

**UAGUAE_V-SGE** u AE/V-SGE. Protector de pulsador para exteriores - Accesorios Aguilera
Protector de pulsador para exteriores válido para los modelos AE/SA-PT y AE/V-PSAT de Aguilera Electrónica.

| Código | Ud | Descripción | Rendimiento | Precio | Importe |
|---|---|---|---|---|---|
| AEV-SGE | u | AE/V-SGE. Protector de pulsador para exteriores (material) | 1.000 | 94 | 94.00 |
| PMAT4 | u | Pequeño material eléctrico (material) | 10.000 | 1.4 | 14.00 |
| MOC003 | h | Oficial primera (mano de obra) | 0.200 | 19.86 | 3.97 |
|  |  | Costes directos |  |  | 111.97 |

## Recursos

**AEV-SGE** u AE/V-SGE. Protector de pulsador para exteriores
Protector de pulsador para exteriores de Aguilera Electrónica.
