# AE/V-SW5. Protector de pulsador resistente al agua - Accesorios Aguilera

- Propiedad del archivo: CONSTRUNARIO
- Formato: FIEBDC-3/2012
- Programa: Construnario Versión 3.51
- Fecha de los precios: 14/11/2023
- Divisa: EUR
- Código: aguilera-ele

**UAGUAE_V-SW5** u AE/V-SW5. Protector de pulsador resistente al agua - Accesorios Aguilera
Cubierta protectora diseñada a prueba de manipulaciones fraudulentas para evitar falsas alarmas de Aguilera Electrónica. Fabricada en policarbonato transparente resistente a temperaturas entre -40ºC y +49ºC. Fácil de instalar.

| Código | Ud | Descripción | Rendimiento | Precio | Importe |
|---|---|---|---|---|---|
| AEV-SW5 | u | Protector de pulsador resistente al agua, referencia AE/V-SW5 de Aguilera (material) | 1.000 | 102.58 | 102.58 |
| PMAT4 | u | Pequeño material eléctrico (material) | 10.000 | 1.4 | 14.00 |
| MOC003 | h | Oficial primera (mano de obra) | 0.200 | 19.86 | 3.97 |
|  |  | Costes directos |  |  | 120.55 |

## Recursos

**AEV-SW5** u Protector de pulsador resistente al agua, referencia AE/V-SW5 de Aguilera
Protector de pulsador resistente al agua de Aguilera Electrónica.
