# AEX/ADTDL4. Sistema baja presión directo para HFC227 y Novec 1230 capacidad 4,7 L - Sistema baja presión directo para HFC227 y Novec 1230 Aguilera

- Propiedad del archivo: CONSTRUNARIO
- Formato: FIEBDC-3/2012
- Programa: Construnario Versión 3.51
- Fecha de los precios: 14/11/2023
- Divisa: EUR
- Código: aguilera-ele

**UAGUAEX_ADTDL4** u AEX/ADTDL4. Sistema baja presión directo para HFC227 y Novec 1230 capacidad 4,7 L - Sistema baja presión directo para HFC227 y Novec 1230 Aguilera
Cilindro de baja presión de Aguilera Electrónica. Presión de trabajo 20 bar, temperatura de servicio de -20ºC a +50ºC. Grabados y pintados según normativa. Equipados con: . Válvula principal, fabricada en latón forjado con pistón y eje en acero inoxidable sin soldadura. Provista de disco de seguridad. Válvula de bola para abrir/cerrar la salida con monitorización de un estado (normalmente abierto/común). . Manómetro incorporado . . Incorpora dos salidas para tubo sensor Aedetec. . Herraje de sujeción. . Brida y caperuzo protector.

| Código | Ud | Descripción | Rendimiento | Precio | Importe |
|---|---|---|---|---|---|
| AEXADTDL4 | u | AEX/ADTDL4. Sistema baja presión directo para HFC227 y Novec 1230 capacidad 4,7 L (material) | 1.000 | 545 | 545.00 |
| AEX_HFC227 | kg | AEX_HFC227 Kilos de HFC-227ea (material) | 0.000 | 44 | 0.00 |
| AEXN1230 | kg | AEX/N1230. Kilo de NOVEC 1230 (material) | 0.000 | 72.77 | 0.00 |
|  |  | Costes directos |  |  | 545.00 |

## Recursos

**AEXADTDL4** u AEX/ADTDL4. Sistema baja presión directo para HFC227 y Novec 1230 capacidad 4,7 L
Cilindros de baja presión, fabricadas en acero aleado tratado térmicamente sin soldadura, (según instrucción MIE AP7 de aparatos a presión y Directiva Europea 84/525/CEE). Presión de trabajo 60 bar, presión de prueba 250 bar, temperatura de servicio de -20ºC a +50ºC. Grabados y pintados según normativa. Equipados con: - Válvula principal, fabricada en latón forjado con pistón y eje en acero inoxidable sin soldadura. Provista de disco de seguridad. Válvula de bola para abrir/cerrar la salida con monitorización de un estado (normalmente abierto/común). - Manómetro incorporado . - Incorpora dos salidas para tubo sensor Aedetec. - Solenoide de disparo (alimentación 24V y 500mA de consumo). - Herraje de sujeción. - Brida y caperuzo protector. - 1 Salida tubo sensor.

**AEX_HFC227** kg AEX_HFC227 Kilos de HFC-227ea
Kilos de HFC-227ea de Aguilera Electrónica.

**AEXN1230** kg AEX/N1230. Kilo de NOVEC 1230
Kilo de NOVEC 1230 de Aguilera Electrónica.
