# AEX/ADTICO13. Sistema alta presión indirecto para CO2 capacidad 13,4 L. - Sistema alta presión indirecto para CO2 Aguilera

- Propiedad del archivo: CONSTRUNARIO
- Formato: FIEBDC-3/2012
- Programa: Construnario Versión 3.51
- Fecha de los precios: 14/11/2023
- Divisa: EUR
- Código: aguilera-ele

**UAGUAEX_ADTICO13** u AEX/ADTICO13. Sistema alta presión indirecto para CO2 capacidad 13,4 L. - Sistema alta presión indirecto para CO2 Aguilera
Cilindro de alta presión de Aguilera Electrónica, fabricado en acero aleado tratado térmicamente sin soldadura, (según instrucción MIE AP7 de aparatos a presión y Directiva Europea 84/525/CEE). Presión de trabajo 60 bar, presión de prueba 250 bar, temperatura de servicio de -20ºC a +50ºC. Equipados con: . Válvula principal, fabricada en latón forjado. Provista de disco de seguridad. Dispone de válvula de 3 posiciones, abierto, cerrado y presurización del tubo sensor con el mismo agente de la botella. El estado de la válvula de monitoriza mediante un contacto N.A. . Presostato incorporado con salida normalmente abierto. . Incorpora una conexión para tubo sensor Aedetec. . Herraje de sujeción. . Brida y caperuzo protector.

| Código | Ud | Descripción | Rendimiento | Precio | Importe |
|---|---|---|---|---|---|
| AEXADTICO13 | u | AEX/ADTICO13. Sistema alta presión indirecto para CO2 capacidad 13,4 L. (material) | 1.000 | 938 | 938.00 |
| AEXCO | kg | AEX/CO. Kilos de CO2 (material) | 0.000 | 3.15 | 0.00 |
|  |  | Costes directos |  |  | 938.00 |

## Recursos

**AEXADTICO13** u AEX/ADTICO13. Sistema alta presión indirecto para CO2 capacidad 13,4 L
Sistema alta presión indirecto para CO2 capacidad 13,4 L. de Aguilera Electrónica.

**AEXCO** kg AEX/CO. Kilos de CO2
Kilos de CO2 de Aguilera Electrónica.
