# AEX/ADTIH26. Sistema alta presión indirecto para HFC 227ea y Novec 1230 capacidad 26,8 L - Sistema alta presión indirecto para HFC 227ea y Novec 1230 Aguilera

- Propiedad del archivo: CONSTRUNARIO
- Formato: FIEBDC-3/2012
- Programa: Construnario Versión 3.51
- Fecha de los precios: 14/11/2023
- Divisa: EUR
- Código: aguilera-ele

**UAGUAEX_ADTIH26** u AEX/ADTIH26. Sistema alta presión indirecto para HFC 227ea y Novec 1230 capacidad 26,8 L - Sistema alta presión indirecto para HFC 227ea y Novec 1230 Aguilera
Cilindro de alta presión de Aguilera Electrónica, fabricado en acero aleado tratado térmicamente sin soldadura, (según instrucción MIE AP7 de aparatos a presión y Directiva Europea 84/525/CEE). Presión de trabajo 42 bar, presión de prueba 250 bar, temperatura de servicio de -20ºC a +50ºC. Equipados con: . Válvula principal, fabricada en latón forjado. Provista de disco de seguridad. Dispone de válvula de 3 posiciones, abierto, cerrado y presurización del tubo sensor con el mismo agente de la botella. El estado de la válvula de monitoriza mediante un contacto N.A. . Presostato incorporado con salida normalmente abierto. . Incorpora una conexión para tubo sensor Aedetec. . Herraje de sujeción. . Brida y caperuzo protector.

| Código | Ud | Descripción | Rendimiento | Precio | Importe |
|---|---|---|---|---|---|
| AEXADTIH26 | u | AEX/ADTIH26. Sistema alta presión indirecto para HFC 227ea y Novec 1230 capacidad 26,8 L (material) | 1.000 | 1249 | 1249.00 |
| AEX_HFC227 | kg | AEX_HFC227 Kilos de HFC-227ea (material) | 0.000 | 44 | 0.00 |
| AEXN1230 | kg | AEX/N1230. Kilo de NOVEC 1230 (material) | 0.000 | 72.77 | 0.00 |
|  |  | Costes directos |  |  | 1249.00 |

## Recursos

**AEXADTIH26** u AEX/ADTIH26. Sistema alta presión indirecto para HFC 227ea y Novec 1230 capacidad 26,8 L
Sistema alta presión indirecto para HFC 227ea y Novec 1230 capacidad 26,8 L de Aguilera Electrónica.

**AEX_HFC227** kg AEX_HFC227 Kilos de HFC-227ea
Kilos de HFC-227ea de Aguilera Electrónica.

**AEXN1230** kg AEX/N1230. Kilo de NOVEC 1230
Kilo de NOVEC 1230 de Aguilera Electrónica.
