# AEX/CO67A cilindros autónomos 67 L CO2 - Cilindros autónomos de 4.7 a 120 L para CO2 Aguilera

- Propiedad del archivo: CONSTRUNARIO
- Formato: FIEBDC-3/2012
- Programa: Construnario Versión 3.51
- Fecha de los precios: 14/11/2023
- Divisa: EUR
- Código: aguilera-ele

**UAGUAEX_CO67A** u AEX/CO67A cilindros autónomos 67 L CO2 - Cilindros autónomos de 4.7 a 120 L para CO2 Aguilera
Cilindros de alta presión de Aguilera Electrónica, fabricados en acero aleado tratado térmicamente sin soldadura, (según instrucción MIE AP7 de aparatos a presión y Directiva Europea 84/525/CEE). Presión de trabajo 60 bar, presión de prueba 250 bar, temperatura de servicio de -20ºC a +50ºC. Grabadas y pintadas según normativa. Equipadas con: . Válvula principal AE-100 de 1” fabricada en latón forjado con pistón y eje de acero inoxidable. Provista con disco de seguridad y válvula de alivio para evitar el disparo encaso de fugas. . Tubo sifón. . Solenoide de disparo (alimentación 24V y 500mA de consumo). . Herraje de sujeción. . Brida. . Caperuzo protector.

| Código | Ud | Descripción | Rendimiento | Precio | Importe |
|---|---|---|---|---|---|
| AEXCO67A | u | AEX/CO67A cilindros autónomos 67 L CO2 (material) | 1.000 | 1052 | 1052.00 |
| PMAT4 | u | Pequeño material eléctrico (material) | 10.000 | 1.4 | 14.00 |
| MOC105 | h | Cuadrilla Oficial Primera + Ayudante (mano de obra) | 0.750 | 37.54 | 28.16 |
| AEXCO | kg | AEX/CO. Kilos de CO2 (material) | 0.000 | 3.15 | 0.00 |
|  |  | Costes directos |  |  | 1094.16 |

## Recursos

**AEXCO67A** u AEX/CO67A cilindros autónomos 67 L CO2
Cilindros autónomos 67 L CO2 de Aguilera Electrónica.

**AEXCO** kg AEX/CO. Kilos de CO2
Kilos de CO2 de Aguilera Electrónica.
