# AEX/FM13 Cilindro autónomo 13,4 L HFC 227ea - Cilindros autónomos de 4.7 a 140 L para HFC-227ea Aguilera

- Propiedad del archivo: CONSTRUNARIO
- Formato: FIEBDC-3/2012
- Programa: Construnario Versión 3.51
- Fecha de los precios: 14/11/2023
- Divisa: EUR
- Código: aguilera-ele

**UAGUAEX_FM13** u AEX/FM13 Cilindro autónomo 13,4 L HFC 227ea - Cilindros autónomos de 4.7 a 140 L para HFC-227ea Aguilera
Cilindros de alta presión de Aguilera Electrónica, fabricados en acero aleado tratado térmicamente sin soldadura (según Directiva Europea 84/525/CEE). Presión de trabajo de 42 bares, presión de pruebas 250 bares, temperatura de servicio de -20ºC a +50ºC, grabados y pintados en color rojo (RAL 3002). Equipados con: . Válvula principal, fabricada en latón forjado con pistón y eje en acero inoxidable sin soldadura. Provista con disco de seguridad. Marcada CE según RD: 769/1999. . Válvula de alivio para evitar el disparo en caso de fugas. . Herrajes de fijación. . Tubo sifón. . Solenoide de disparo. (Alimentación 24 V y 500 mA de consumo). . Manómetro . Brida y caperuza protectora de la válvula y sus accesorios.

| Código | Ud | Descripción | Rendimiento | Precio | Importe |
|---|---|---|---|---|---|
| AEXFM13 | u | AEX/FM13 Cilindro autónomo 13,4 L HFC 227ea (material) | 1.000 | 806 | 806.00 |
| PMAT4 | u | Pequeño material eléctrico (material) | 10.000 | 1.4 | 14.00 |
| MOC105 | h | Cuadrilla Oficial Primera + Ayudante (mano de obra) | 0.750 | 37.54 | 28.16 |
| AEX_HFC227 | kg | AEX_HFC227 Kilos de HFC-227ea (material) | 0.000 | 44 | 0.00 |
|  |  | Costes directos |  |  | 848.16 |

## Recursos

**AEXFM13** u AEX/FM13 Cilindro autónomo 13,4 L HFC 227ea
Cilindro autónomo 13,4 L HFC 227ea de Aguilera Electrónica.

**AEX_HFC227** kg AEX_HFC227 Kilos de HFC-227ea
Kilos de HFC-227ea de Aguilera Electrónica.
