# AEX/SBFM580. Batería 5 cilindros de 80 L HFC 227ea - Batería formada con cilindros de 80 L (en una fila) para HFC-227ea Aguilera

- Propiedad del archivo: CONSTRUNARIO
- Formato: FIEBDC-3/2012
- Programa: Construnario Versión 3.51
- Fecha de los precios: 14/11/2023
- Divisa: EUR
- Código: aguilera-ele

**UAGUAEX_SBFM580** u AEX/SBFM580. Batería 5 cilindros de 80 L HFC 227ea - Batería formada con cilindros de 80 L (en una fila) para HFC-227ea Aguilera
Baterías de alta presión de Aguilera Electrónica, formadas por cilindros de 80 L de capacidad cada una. Fabricadas en acero tratado térmicamente sin soldadura (según Directiva Europea 84/525/CEE). Presión de trabajo 42 bar, presión de pruebas 250 bar, temperatura de servicio de -20 ºC a + 50 ºC. Grabadas y pintadas en color rojo. Equipadas con: . Válvula principal con apertura neumática a través del cabezal. . Válvulas antirretorno. . Manómetro. . Latiguillos para el accionamiento neumático de disparo y latiguillos de descarga. . Ensambladas en bastidor metálico con doble travesaño de fijación y colector de descarga con brida de acoplamiento a la instalación y válvula de descompresión. . Los bastidores se fabrican para el montaje de cilindros en una o dos filas, con o sin pesaje. Observaciones: A. Hasta 9 cilindros, el disparo neumático de la batería se realiza convirtiendo a uno de los cilindros en cilindro piloto, para lo cual, se dota a su válvula con solenoide de disparo automático y palanca para el disparo manual. B. A partir de 10 cilindros, las baterías van equipadas con un botellín piloto de disparo que está formado por: Una botella de 5 L cargada con CO2, provista con válvula principal de 1”, solenoide a 24V para el disparo automático y palanca para el disparo manual. C. El importe de los sistemas de disparo, descritos en el punto A y B, han sido incluidos en los precios de las baterías. D. En las baterías de una fila solo se reflejan los precios hasta 14 cilindros; para más botellas se aplica el precio de las de doble fila hasta los 20 cilindros, para más de 20 cilindros se suman baterías.

| Código | Ud | Descripción | Rendimiento | Precio | Importe |
|---|---|---|---|---|---|
| AEXSBFM580 | u | AEX/SBFM580 Batería 5 cilindros de 80 L HFC 227ea (material) | 1.000 | 10491 | 10491.00 |
| PMAT1 | u | Pequeño material (material) | 10.000 | 0.53 | 5.30 |
| MOC105 | h | Cuadrilla Oficial Primera + Ayudante (mano de obra) | 3.750 | 37.54 | 140.78 |
| AEX_HFC227 | kg | AEX_HFC227 Kilos de HFC-227ea (material) | 0.000 | 44 | 0.00 |
|  |  | Costes directos |  |  | 10637.08 |

## Recursos

**AEXSBFM580** u AEX/SBFM580 Batería 5 cilindros de 80 L HFC 227ea
Batería 5 cilindros de 80 L HFC 227ea de Aguilera Electrónica.

**AEX_HFC227** kg AEX_HFC227 Kilos de HFC-227ea
Kilos de HFC-227ea de Aguilera Electrónica.
