# AEX/SBP113 cilindros autónomos 13,4 L CO2 con pesaje continuo - Cilindros autónomos de 4.7 a 80 l con pesaje continuo para CO2 Aguilera

- Propiedad del archivo: CONSTRUNARIO
- Formato: FIEBDC-3/2012
- Programa: Construnario Versión 3.51
- Fecha de los precios: 14/11/2023
- Divisa: EUR
- Código: aguilera-ele

**UAGUAEX_SBP113** u AEX/SBP113 cilindros autónomos 13,4 L CO2 con pesaje continuo - Cilindros autónomos de 4.7 a 80 l con pesaje continuo para CO2 Aguilera
Cilindros de alta presión de Aguilera Electrónica, fabricados en acero aleado tratado térmicamente sin soldadura, (según instrucción MIE AP7 de aparatos a presión y Directiva Europea 84/525/CEE). Presión de trabajo 60 bar, presión de prueba 250 bar, temperatura de servicio de -20ºC a +50ºC. Grabados y pintados según normativa. Equipados con: . Válvula principal AE-100 de 1” fabricada en latón forjado con pistón y eje de acero inoxidable. Provista con disco de seguridad y válvula de alivio para evitar el disparo en caso de pequeñas fugas. . Tubo sifón. . Solenoide de disparo (alimentación 24V y 500mA de consumo) . Brida. . Caperuzo protector. . Equipo microprocesado de pesaje continuo, donde el peso de cada cilindro se controla individualmente por un equipo analógico Mod. AEX/CPC. Unidad programable que detecta la perdida de peso desde 200 gramos formada básicamente por célula electrónica, microprocesador y display digital que refleja el peso permanentemente. Se suministra con tensor, que permite elevar la botella fácilmente, conectores con latiguillos montados para su conexión y resto de complementos. . Ensamblados en bastidor metálico especial para pesaje continuo y colector de descarga con rosca de acoplamiento a la instalación. Observaciones: . Cada cilindro dispone de los correspondientes certificados emitidos por la Consejería de Industria y se encuentra a disposición de los clientes en nuestros archivos.

| Código | Ud | Descripción | Rendimiento | Precio | Importe |
|---|---|---|---|---|---|
| AEXSBP113 | u | AEX/SBP113 cilindros autónomos 13,4 L CO2 con pesaje continuo (material) | 1.000 | 1438 | 1438.00 |
| PMAT4 | u | Pequeño material eléctrico (material) | 10.000 | 1.4 | 14.00 |
| MOC105 | h | Cuadrilla Oficial Primera + Ayudante (mano de obra) | 1.250 | 37.54 | 46.93 |
| MOCKNX | h | Integrador KNX (mano de obra) | 0.250 | 40.2 | 10.05 |
| AEXCO | kg | AEX/CO. Kilos de CO2 (material) | 0.000 | 3.15 | 0.00 |
|  |  | Costes directos |  |  | 1508.98 |

## Recursos

**AEXSBP113** u AEX/SBP113 cilindros autónomos 13,4 L CO2 con pesaje continuo
Cilindros autónomos 13,4 L CO2 con pesaje continuo de Aguilera Electrónica.

**AEXCO** kg AEX/CO. Kilos de CO2
Kilos de CO2 de Aguilera Electrónica.
