# AEX/SBP1380. Batería 13 cilindros CO2 de 80 L con pesaje continuo - Batería formadas con cilindros de 80 L (en una fila) con pesaje continuo Aguilera

- Propiedad del archivo: CONSTRUNARIO
- Formato: FIEBDC-3/2012
- Programa: Construnario Versión 3.51
- Fecha de los precios: 14/11/2023
- Divisa: EUR
- Código: aguilera-ele

**UAGUAEX_SBP1380** u AEX/SBP1380. Batería 13 cilindros CO2 de 80 L con pesaje continuo - Batería formadas con cilindros de 80 L (en una fila) con pesaje continuo Aguilera
Baterías de alta presión de Aguilera Electrónica, formadas con cilindros de 67 y 80 L de capacidad. Fabricados en acero tratado térmicamente, sin soldadura, (según instrucción MIE AP7 de aparatos a presión y Directiva Europea 84/525/CEE). Presión de trabajo 60 bar, presión de prueba 250 bar, temperaturas de servicio de 20ºC a +50ºC. Grabados y pintados según normativa. Equipados con válvula principal AE-100 de 1” con apertura neumática a través del cabezal, válvulas antirretorno, latiguillos para el accionamiento neumático de disparo y latiguillos de descarga. Ensamblados en bastidor metálico especial para pesaje continuo y colector de descarga con rosca de acoplamiento a la instalación. El peso de cada cilindro se controla individualmente por un equipo analógico AEX/CPC2. Unidad programable que detecta la pérdida de peso desde 200 gramos formada básicamente por célula electrónica, microprocesador y display digital que refleja el peso permanentemente. Se suministra con tensor, que permite elevar el cilindro fácilmente, conectores con latiguillos montados para su conexión y resto de complementos. Observaciones: A. Hasta 12 cilindros, el disparo neumático de la batería se realiza convirtiendo a uno de los cilindros en cilindro piloto, para lo cual se dota a su válvula con solenoide de disparo automático y palanca para el disparo manual. B. A partir de 13 cilindros, las baterías van equipadas con dos cilindros piloto de disparo. C. El importe de los sistemas de disparo, descritos en los puntos A y B, han sido incluidos en los precios de las baterías. D. En caso de usarse en la instalación válvulas direccionales, es necesario añadir un botellín piloto de 4.7L (ver precio).

| Código | Ud | Descripción | Rendimiento | Precio | Importe |
|---|---|---|---|---|---|
| AEXSBP1380 | u | AEX/SBP1380. Batería 13 cilindros CO2 de 80 L con pesaje continuo (material) | 1.000 | 19396 | 19396.00 |
| PMAT2 | u | Pequeño material (material) | 10.000 | 0.92 | 9.20 |
| MOC105 | h | Cuadrilla Oficial Primera + Ayudante (mano de obra) | 16.250 | 37.54 | 610.03 |
| MOCKNX | h | Integrador KNX (mano de obra) | 3.250 | 40.2 | 130.65 |
| AEXCO | kg | AEX/CO. Kilos de CO2 (material) | 0.000 | 3.15 | 0.00 |
|  |  | Costes directos |  |  | 20145.88 |

## Recursos

**AEXSBP1380** u AEX/SBP1380. Batería 13 cilindros CO2 de 80 L con pesaje continuo
Batería 13 cilindros CO2 de 80 L con pesaje continuo de Aguilera Electrónica.

**AEXCO** kg AEX/CO. Kilos de CO2
Kilos de CO2 de Aguilera Electrónica.
