# AEX/SBP180FM Cilindro autónomo 80 L con pesaje continuo HFC227ea - Cilindros autónomos de 4.7 a 120 L con pesaje continuo para HFC-227ea Aguilera

- Propiedad del archivo: CONSTRUNARIO
- Formato: FIEBDC-3/2012
- Programa: Construnario Versión 3.51
- Fecha de los precios: 14/11/2023
- Divisa: EUR
- Código: aguilera-ele

**UAGUAEX_SBP180FM** u AEX/SBP180FM Cilindro autónomo 80 L con pesaje continuo HFC227ea - Cilindros autónomos de 4.7 a 120 L con pesaje continuo para HFC-227ea Aguilera
Cilindros de alta presión de Aguilera Electrónica, fabricados en acero aleado tratado térmicamente sin soldadura (según instrucción MIE AP7 de aparatos a presión y Directiva Europea 84/525/CEE). Presión de trabajo 42 bar, presión de pruebas 250 bar, temperatura de servicio de -20ºC a +50ºC, grabados y pintados en color rojo (RAL 3002). Equipados con: . Válvula principal, fabricada en latón forjado con pistón y eje en acero inoxidable. Provista con disco de seguridad y válvula de alivio para evitar el disparo en caso de pequeñas fugas. . Tubo sifón. . Solenoide de disparo. (Alimentación 24 V y 500 mA de consumo). . Equipo microprocesado de pesaje continuo, donde el peso de cada cilindro se controla individualmente por un Equipo Analógico patentado Mod. AEX/CPC. Unidad programable que detecta la perdida de peso desde 200 gramos formada básicamente por: célula electrónica, microprocesador y display digital que refleja el peso permanentemente. Se suministra con tensor, que permite elevar el cilindro fácilmente, conectores con latiguillos montados para su conexión y resto de complementos. . Ensambladas en bastidor metálico especial para pesaje continuo, colector de descarga con rosca de acoplamiento a la instalación y válvula de descompresión. Observaciones: A. Los cilindros de 80 y 120L se suministran con válvula AE-250 de 2 1/2”. Provistos con herrajes para su fijación, brida y caperuza metálica para protección de la válvula y sus accesorios durante el transporte. Los cilindros de 67, 50.3, 40.2 y 26.8 L se suministran con válvula AE-160 de 1 1/2”. Los cilindros de 13.4, 6.7 y 4.7L se suministran con válvula AE-100 de 1”. B. Cada cilindro dispone de los correspondientes certificados emitidos por la Consejería de Industria y se encuentran a disposición de los clientes en nuestros archivos.

| Código | Ud | Descripción | Rendimiento | Precio | Importe |
|---|---|---|---|---|---|
| AEXSBP180FM | u | AEX/SBP180FM Cilindro autónomo 80 L con pesaje continuo HFC227ea (material) | 1.000 | 2663 | 2663.00 |
| PMAT4 | u | Pequeño material eléctrico (material) | 10.000 | 1.4 | 14.00 |
| MOC105 | h | Cuadrilla Oficial Primera + Ayudante (mano de obra) | 1.250 | 37.54 | 46.93 |
| MOCKNX | h | Integrador KNX (mano de obra) | 0.250 | 40.2 | 10.05 |
| AEX_HFC227 | kg | AEX_HFC227 Kilos de HFC-227ea (material) | 0.000 | 44 | 0.00 |
|  |  | Costes directos |  |  | 2733.98 |

## Recursos

**AEXSBP180FM** u AEX/SBP180FM Cilindro autónomo 80 L con pesaje continuo HFC227ea
Cilindro autónomo 80 L con pesaje continuo HFC227ea de Aguilera Electrónica.

**AEX_HFC227** kg AEX_HFC227 Kilos de HFC-227ea
Kilos de HFC-227ea de Aguilera Electrónica.
