# AEX/SBP1867FMD. Batería 18 cilindros de 67 L con pesaje continuo HFC 227ea D/F - Batería formada con cilindros de 67 L (en doble fila) pesaje continuo para HFC-227ea Aguilera

- Propiedad del archivo: CONSTRUNARIO
- Formato: FIEBDC-3/2012
- Programa: Construnario Versión 3.51
- Fecha de los precios: 14/11/2023
- Divisa: EUR
- Código: aguilera-ele

**UAGUAEX_SBP1867FMD** u AEX/SBP1867FMD. Batería 18 cilindros de 67 L con pesaje continuo HFC 227ea D/F - Batería formada con cilindros de 67 L (en doble fila) pesaje continuo para HFC-227ea Aguilera
Baterías de alta presión de Aguilera Electrónica, formados por cilindros de 67, 80 y 120L de capacidad cada uno. Fabricados en acero tratado térmicamente, sin soldadura (según instrucción MIE AP7 de aparatos a presión y Directiva Europea 84/525/CEE). Presión de trabajo 42 bar, Presión de prueba 250 bar, temperatura de servicio de -20ºC a +50ºC. Grabados y pintados en color rojo (RAL 3002). Equipados con válvula principal con apertura neumática a través del cabezal, válvulas antirretorno, latiguillos para el accionamiento neumático de disparo y latiguillos de descarga. Ensambladas en bastidor metálico especial para pesaje continuo, colector de descarga con brida de acoplamiento a la instalación y válvula de descompresión. El peso de cada cilindro se controla individualmente por un Equipo Analógico patentado Mod. AEX/CPC. Unidad programable que detecta la perdida de peso desde 200 gramos formada básicamente por: célula electrónica, microprocesador y display digital que refleja el peso permanentemente. Se suministra con tensor, que permite elevar la botella fácilmente, conectores con latiguillos montados para su conexión y resto de complementos. Observaciones: A. Hasta 9 cilindros, el disparo neumático de la batería se realiza convirtiendo a uno de los cilindros en cilindro piloto, para lo cual, se dota a su válvula con solenoide de disparo automático y palanca para el disparo manual. B. A partir de 10 cilindros, las baterías van equipadas con un botellín piloto de disparo que está formado por: una botella de 5L cargada con CO2, provista con sistema de pesaje continuo, válvula principal de 1”, solenoide a 24V para el disparo automático y palanca para el disparo manual. C. El importe de los sistemas de disparo, descritos en el punto A y B, han sido incluidos en los precios de las baterías.

| Código | Ud | Descripción | Rendimiento | Precio | Importe |
|---|---|---|---|---|---|
| AEXSBFM1867FMD | u | AEX/SBFM1867FMD. Batería 18 cilindros de 67 L con pesaje continuo HFC 227ea D/F (material) | 1.000 | 28040.97 | 28040.97 |
| PMAT4 | u | Pequeño material eléctrico (material) | 10.000 | 1.4 | 14.00 |
| MOC105 | h | Cuadrilla Oficial Primera + Ayudante (mano de obra) | 22.500 | 37.54 | 844.65 |
| MOCKNX | h | Integrador KNX (mano de obra) | 4.500 | 40.2 | 180.90 |
| AEX_HFC227 | kg | AEX_HFC227 Kilos de HFC-227ea (material) | 0.000 | 44 | 0.00 |
|  |  | Costes directos |  |  | 29080.52 |

## Recursos

**AEXSBFM1867FMD** u AEX/SBFM1867FMD. Batería 18 cilindros de 67 L con pesaje continuo HFC 227ea D/F
Batería 18 cilindros de 67 L con pesaje continuo HFC 227ea D/F de Aguilera Electrónica.

**AEX_HFC227** kg AEX_HFC227 Kilos de HFC-227ea
Kilos de HFC-227ea de Aguilera Electrónica.
