# AEX/SBP567D. Batería 5 cilindros CO2 de 67 L con pesaje continuo (en doble fila) - Batería formadas con cilindros de 67 L (en doble fila) con pesaje continuo Aguilera

- Propiedad del archivo: CONSTRUNARIO
- Formato: FIEBDC-3/2012
- Programa: Construnario Versión 3.51
- Fecha de los precios: 14/11/2023
- Divisa: EUR
- Código: aguilera-ele

**UAGUAEX_SBP567D** u AEX/SBP567D. Batería 5 cilindros CO2 de 67 L con pesaje continuo (en doble fila) - Batería formadas con cilindros de 67 L (en doble fila) con pesaje continuo Aguilera
Baterías de alta presión de Aguilera Electrónica, formadas con cilindros de 67 y 80 L de capacidad. Fabricados en acero tratado térmicamente, sin soldadura, (según instrucción MIE AP7 de aparatos a presión y Directiva Europea 84/525/CEE). Presión de trabajo 60 bar, presión de prueba 250 bar, temperaturas de servicio de 20ºC a +50ºC. Grabados y pintados según normativa. Equipados con válvula principal AE-100 de 1” con apertura neumática a través del cabezal, válvulas antirretorno, latiguillos para el accionamiento neumático de disparo y latiguillos de descarga. Ensamblados en bastidor metálico especial para pesaje continuo y colector de descarga con rosca de acoplamiento a la instalación. El peso de cada cilindro se controla individualmente por un equipo analógico AEX/CPC2. Unidad programable que detecta la pérdida de peso desde 200 gramos formada básicamente por célula electrónica, microprocesador y display digital que refleja el peso permanentemente. Se suministra con tensor, que permite elevar el cilindro fácilmente, conectores con latiguillos montados para su conexión y resto de complementos. Observaciones: A. Hasta 12 cilindros, el disparo neumático de la batería se realiza convirtiendo a uno de los cilindros en cilindro piloto, para lo cual se dota a su válvula con solenoide de disparo automático y palanca para el disparo manual. B. A partir de 13 cilindros, las baterías van equipadas con dos cilindros piloto de disparo. C. El importe de los sistemas de disparo, descritos en los puntos A y B, han sido incluidos en los precios de las baterías. D. En caso de usarse en la instalación válvulas direccionales, es necesario añadir un botellín piloto de 4.7L (ver precio).

| Código | Ud | Descripción | Rendimiento | Precio | Importe |
|---|---|---|---|---|---|
| AEXSBP567D | u | AEX/SBP567D. Batería 5 cilindros CO2 de 67 L con pesaje continuo (en doble fila) (material) | 1.000 | 7512 | 7512.00 |
| PMAT1 | u | Pequeño material (material) | 10.000 | 0.53 | 5.30 |
| MOC105 | h | Cuadrilla Oficial Primera + Ayudante (mano de obra) | 6.250 | 37.54 | 234.63 |
| MOCKNX | h | Integrador KNX (mano de obra) | 1.250 | 40.2 | 50.25 |
| AEXCO | kg | AEX/CO. Kilos de CO2 (material) | 0.000 | 3.15 | 0.00 |
|  |  | Costes directos |  |  | 7802.18 |

## Recursos

**AEXSBP567D** u AEX/SBP567D. Batería 5 cilindros CO2 de 67 L con pesaje continuo (en doble fila)
Baterías de alta presión formadas por cilindros de 67 y 80L de capacidad cada uno. Fabricados en acero tratado térmicamente, sin soldadura (según instrucción MIE AP7 de aparatos a presión y Directiva Europea 84/525/CEE). Presión de trabajo 42 bar. Presión de prueba 250 bar, temperatura de servicio de -20ºC a +50ºC. Grabados y pintados en color rojo (RAL 3002). Equipados con válvula principal con apertura neumática a través del cabezal, válvulas antirretorno, latiguillos para el accionamiento neumático de disparo y latiguillos de descarga. Ensamblados en bastidor metálico especial para pesaje continuo, colector de descarga con brida de acoplamiento a la instalación y válvula de descompresión. El peso de cada cilindro se controla individualmente por un equipo analógico patentado Mod. AEX/CPC. Unidad programable que detecta la perdida de peso desde 200 gramos formada básicamente por: célula electrónica, microprocesador y display digital que refleja el peso permanentemente. Se suministra con tensor, que permite elevar la botella fácilmente, conectores con latiguillos montados para su conexión y resto de complementos. Observaciones: A. Hasta 9 cilindros, el disparo neumático de la batería se realiza convirtiendo a uno de los cilindros en cilindro piloto, para lo cual, se dota a su válvula con solenoide de disparo automático y palanca para el disparo manual. B. A partir de 10 cilindros, las baterías van equipadas con un botellín piloto de disparo que está formado por: un cilindro de 5L cargado con CO2, provisto con sistema de pesaje continuo, válvula principal de 1”, solenoide a 24V para el disparo automático y palanca para el disparo manual. C. El importe de los sistemas de disparo, descritos en el punto A y B, han sido incluidos en los precios de las baterías

**AEXCO** kg AEX/CO. Kilos de CO2
Kilos de CO2 de Aguilera Electrónica.
