# AN/D2000. Depósito de poliéster para la reserva de agua (capacidad 2000 L) - Depósitos de poliéster para la reserva de agua Aguilera

- Propiedad del archivo: CONSTRUNARIO
- Formato: FIEBDC-3/2012
- Programa: Construnario Versión 3.51
- Fecha de los precios: 14/11/2023
- Divisa: EUR
- Código: aguilera-ele

**UAGUAN_D2000** u AN/D2000. Depósito de poliéster para la reserva de agua (capacidad 2000 L) - Depósitos de poliéster para la reserva de agua Aguilera
Depósitos de poliéster reforzado con fibra de vidrio (PRFV) para reserva de agua de Aguilera Electrónica, formado por: depósito, válvula de flotador mecánica para el control de llenado del depósito, filtro de impurezas, interruptor de nivel mínimo, válvula de bola con conector para el latiguillo de aspiración del grupo, válvula de drenaje instalada en la parte inferior del depósito para mantenimiento, tapa de cierre con respiradero y válvula de salida para la alimentación del equipo de bombeo.

| Código | Ud | Descripción | Rendimiento | Precio | Importe |
|---|---|---|---|---|---|
| AND2000 | u | AN/D2000. Depósito de poliéster para la reserva de agua (capacidad 2000 L) (material) | 1.000 | 5382 | 5382.00 |
| PMAT4 | u | Pequeño material eléctrico (material) | 10.000 | 1.4 | 14.00 |
| MOC105 | h | Cuadrilla Oficial Primera + Ayudante (mano de obra) | 1.000 | 37.54 | 37.54 |
|  |  | Costes directos |  |  | 5433.54 |

## Recursos

**AND2000** u AN/D2000. Depósito de poliéster para la reserva de agua (capacidad 2000 L)
Depósito de poliéster para la reserva de agua (capacidad 2000 L) de Aguilera Electrónica.
