# AN/D750V. Depósito de polipropileno para la reserva de agua (capacidad 750 L) - Depósitos de polipropileno para la reserva de agua Aguilera

- Propiedad del archivo: CONSTRUNARIO
- Formato: FIEBDC-3/2012
- Programa: Construnario Versión 3.51
- Fecha de los precios: 14/11/2023
- Divisa: EUR
- Código: aguilera-ele

**UAGUAN_D750V** u AN/D750V. Depósito de polipropileno para la reserva de agua (capacidad 750 L) - Depósitos de polipropileno para la reserva de agua Aguilera
Depósitos de polipropileno reforzado con fibra de vidrio (PRFV) para reserva de agua de Aguilera Electrónica, formado por: depósito, válvula de flotador mecánica para el control de llenado del depósito, filtro de impurezas, interruptor de nivel mínimo, válvula de bola con conector para el latiguillo de aspiración del grupo, válvula de drenaje instalada en la parte inferior del depósito para mantenimiento, tapa de cierre con respiradero y válvula de salida para la alimentación del equipo de bombeo.

| Código | Ud | Descripción | Rendimiento | Precio | Importe |
|---|---|---|---|---|---|
| AND750V | u | AN/D750V. Depósito de polipropileno para la reserva de agua (capacidad 750 L) (material) | 1.000 | 2173 | 2173.00 |
| PMAT4 | u | Pequeño material eléctrico (material) | 10.000 | 1.4 | 14.00 |
| MOC105 | h | Cuadrilla Oficial Primera + Ayudante (mano de obra) | 1.000 | 37.54 | 37.54 |
|  |  | Costes directos |  |  | 2224.54 |

## Recursos

**AND750V** u AN/D750V. Depósito de polipropileno para la reserva de agua (capacidad 750 L)
Depósitos de polipropileno para reserva de agua. Disponen de los mismos componentes que los depósitos de poliéster.
