# AN/GAH2-40. Equipo de bombeo para tubería húmeda (caudal 80 L/min) - Equipos de bombeo hasta 2 bombas principales Aguilera

- Propiedad del archivo: CONSTRUNARIO
- Formato: FIEBDC-3/2012
- Programa: Construnario Versión 3.51
- Fecha de los precios: 14/11/2023
- Divisa: EUR
- Código: aguilera-ele

**UAGUAN_GAH2-40** u AN/GAH2-40. Equipo de bombeo para tubería húmeda (caudal 80 L/min) - Equipos de bombeo hasta 2 bombas principales Aguilera
Equipo de bombeo de Aguilera Electrónica compuesto por electro bombas de tipo volumétrico de pistones cerámicos de caudal 40L/min, presión 140 bar, motor eléctrico trifásico de 220/380V y 15 C.V (11.04 kW) más una bomba jockey con caudal 2.6 l/min regulada a una presión entre 30 y 40 bar, con motor eléctrico trifásico de 380 V y 3 C.V (2,2 kW). El cuadro de control eléctrico que regula el funcionamiento de los equipos está diseñado según la norma UNE 23500 y permite la emisión de alarmas a distancia. El equipo está compuesto por una bomba controlada por un variador de frecuencia y la otra a través de un arrancador suave. Se entrega montado sobre bancada universal, regulado de acuerdo a la presión de trabajo según proyecto y comprobado su funcionamiento. El equipo de bombeo se entrega con: · Latiguillo flexible de alta presión para la impulsión, de 1” y de 600 mm de longitud. Conexión hembra giratoria rosca BSP 1". · Latiguillo flexible de alta presión para la pruebas, de 1” y de 600 mm de longitud. Conexión hembra giratoria rosca BSP 1". · Latiguillo de aspiración de baja presión para la aspiración, de 2” y 600 mm de longitud. Conexión macho rosca BSP 2". · Latiguillo retorno de baja presión, de 2” y 600 longitud. Conexión macho rosca BSP 2". * Sin incluir desplazamientos. * Salvo indicación por parte del cliente, esta prueba de funcionamiento no se realiza sobre el riesgo a proteger, sino utilizando el circuito de prueba y retorno del equipo de bombeo.

| Código | Ud | Descripción | Rendimiento | Precio | Importe |
|---|---|---|---|---|---|
| ANGAH2-40 | u | AN/GAH2-40. Equipo de bombeo para tubería húmeda (caudal 80 L/min) (material) | 1.000 | 31981 | 31981.00 |
| PMAT4 | u | Pequeño material eléctrico (material) | 10.000 | 1.4 | 14.00 |
| MOC105 | h | Cuadrilla Oficial Primera + Ayudante (mano de obra) | 16.000 | 37.54 | 600.64 |
|  |  | Costes directos |  |  | 32595.64 |

## Recursos

**ANGAH2-40** u AN/GAH2-40. Equipo de bombeo para tubería húmeda (caudal 80 L/min)
Equipo de bombeo compuesto por electro bombas de tipo volumétrico de pistones cerámicos de caudal 40L/min, presión 140 bar, motor eléctrico trifásico de 220/380V y 15 C.V (11.04 kW) más una bomba jockey con caudal 2.6 l/min regulada a una presión entre 30 y 40 bar, con motor eléctrico trifásico de 380 V y 3 C.V (2,2 kW). El cuadro de control eléctrico que regula el funcionamiento de los equipos está diseñado según la norma UNE 23500 y permite la emisión de alarmas a distancia. El equipo está compuesto por una bomba controlada por un variador de frecuencia y la otra a través de un arrancador suave. Se entrega montado sobre bancada universal, regulado de acuerdo a la presión de trabajo según proyecto y comprobado su funcionamiento. El equipo de bombeo se entrega con: Latiguillo flexible de alta presión para la impulsión, de 1” y de 600 mm de longitud. Conexión macho giratoria rosca BSP 1?. Latiguillo flexible de alta presión para retorno, de 1” y de 600 mm de longitud. Conexión macho giratoria rosca BSP 1?. Latiguillo de aspiración de baja presión para la aspiración, de 2” y 600 mm de longitud. Conexión macho rosca BSP 2?. * Sin incluir desplazamientos. * Salvo indicación por parte del cliente, esta prueba de funcionamiento no se realiza sobre el riesgo a proteger, sino utilizando el circuito de prueba y retorno del equipo de bombeo.
