# AN/GAS2-40. Equipo de bombeo para tubería seca (caudal 80 l/min) - Equipos de bombeo hasta 3 bombas principales Aguilera

- Propiedad del archivo: CONSTRUNARIO
- Formato: FIEBDC-3/2012
- Programa: Construnario Versión 3.51
- Fecha de los precios: 14/11/2023
- Divisa: EUR
- Código: aguilera-ele

**UAGUAN_GAS2-40** u AN/GAS2-40. Equipo de bombeo para tubería seca (caudal 80 l/min) - Equipos de bombeo hasta 3 bombas principales Aguilera
Equipo de bombeo de Aguilera Electrónica compuesto por electrobombas de tipo volumétrico de pistones cerámicos de caudal 40L/min, presión 140 bar, motor eléctrico trifásico de 230/400V y 15 C.V (11.04 kW). El cuadro de control eléctrico que regula el funcionamiento de los equipos está diseñado según la norma UNE 23500 y permite la emisión de alarmas a distancia. El equipo está compuesto por una bomba controlada por un variador de frecuencia y la otra a través de un arrancador suave. Se entrega montado sobre bancada universal, regulado de acuerdo a la presión de trabajo según proyecto y comprobado su funcionamiento. El equipo de bombeo se entrega con: · Latiguillo flexible de alta presión para la impulsión, de 1” y de 600 mm de longitud. Conexión hembra giratoria rosca BSP 1". · Latiguillo flexible de alta presión para pruebas, de1” y de 600 mm de longitud. Conexión hembra giratoria rosca BSP 1". · Latiguillo de aspiración de baja presión para la aspiración, de 2” y 600 mm de longitud. Conexión macho rosca BSP 2". · Latiguillo retorno de baja presión, de 2” y 600 mm de longitud. Conexión macho rosca BSP 2". * Sin incluir desplazamientos. * Salvo indicación por parte del cliente, esta prueba de funcionamiento no se realiza sobre el riesgo a proteger, sino utilizando el circuito de prueba y retorno del equipo de bombeo. De bombeo.

| Código | Ud | Descripción | Rendimiento | Precio | Importe |
|---|---|---|---|---|---|
| ANGAS2-40 | u | AN/GAS2-40. Equipo de bombeo para tubería seca (caudal 80 l/min) (material) | 1.000 | 28352 | 28352.00 |
| PMAT4 | u | Pequeño material eléctrico (material) | 10.000 | 1.4 | 14.00 |
| MOC105 | h | Cuadrilla Oficial Primera + Ayudante (mano de obra) | 16.000 | 37.54 | 600.64 |
|  |  | Costes directos |  |  | 28966.64 |

## Recursos

**ANGAS2-40** u AN/GAS2-40. Equipo de bombeo para tubería seca (caudal 80 l/min)
Equipo de bombeo para tubería seca (caudal 80 l/min) de Aguilera Electrónica.
