# AN/GAS9-40. Equipo de bombeo para tubería seca (caudal 360 l/min) - Equipos de bombeo de 4 a 10 bombas principales Aguilera

- Propiedad del archivo: CONSTRUNARIO
- Formato: FIEBDC-3/2012
- Programa: Construnario Versión 3.51
- Fecha de los precios: 14/11/2023
- Divisa: EUR
- Código: aguilera-ele

**UAGUAN_GAS9-40** u AN/GAS9-40. Equipo de bombeo para tubería seca (caudal 360 l/min) - Equipos de bombeo de 4 a 10 bombas principales Aguilera
Equipo de bombeo de Aguilera Electrónica compuesto por electro bombas de tipo volumétrico de pistones cerámicos de caudal 40L/min, presión 140 bar, motor eléctrico trifásico de 230/400 V y 15 C.V (11.04 kW) cada una, más una bomba centrífuga de acero inoxidable de caudal 24 m3/h y potencia de 2 CV, suficiente para el abastecimiento de 10 bombas. La presión de alimentación estará asegurada por esta bomba de cebado a 4 bar.

| Código | Ud | Descripción | Rendimiento | Precio | Importe |
|---|---|---|---|---|---|
| ANGAS9-40 | u | AN/GAS9-40. Equipo de bombeo para tubería seca (caudal 360 l/min) (material) | 1.000 | 82462 | 82462.00 |
| PMAT4 | u | Pequeño material eléctrico (material) | 10.000 | 1.4 | 14.00 |
| MOC105 | h | Cuadrilla Oficial Primera + Ayudante (mano de obra) | 16.000 | 37.54 | 600.64 |
|  |  | Costes directos |  |  | 83076.64 |

## Recursos

**ANGAS9-40** u AN/GAS9-40. Equipo de bombeo para tubería seca (caudal 360 l/min)
Equipo de bombeo para tubería seca (caudal 360 l/min) de Aguilera Electrónica.
