# V-VAW80 - Caperuza de protección para válvula de botellas esclavas - Varios para CO2 Aguilera

- Propiedad del archivo: CONSTRUNARIO
- Formato: FIEBDC-3/2012
- Programa: Construnario Versión 3.51
- Fecha de los precios: 14/11/2023
- Divisa: EUR

| Código | Ud | Descripción | Precio |
|---|---|---|---|
| V-VAW80 | u | V-VAW80 - Caperuza de protección para válvula de botellas esclavas - Varios para CO2 Aguilera | 10.24 |
