# Onduline® Fijaciones : Clavo taco para hormigón. 7 cm + Arandela

- Propiedad del archivo: CONSTRUNARIO
- Formato: FIEBDC-3/2012
- Programa: Construnario Versión 3.51
- Fecha de los precios: 23/11/2023
- Divisa: EUR

**0013107** u Onduline® Fijaciones : Clavo taco para hormigón. 7 cm + Arandela
Precio: 0.11
El Clavo taco de 7 cm Onduline es una fijación compuesta de acero bricomatado. Especialmente desinada para la fijación en forjado de hormigón, que asegura un agarre excepcional y de fácil aplicación, sin necesidad de colocar un taco plástico. No incluye arandela. Cabeza semi circular - Longitud: 7 cm - Diámetro 5 mm - 200 Ud/paq
