# Onduline® Fijaciones: Clavo taco para hormigón. 16 cm + Arandela

- Propiedad del archivo: CONSTRUNARIO
- Formato: FIEBDC-3/2012
- Programa: Construnario Versión 3.51
- Fecha de los precios: 23/11/2023
- Divisa: EUR

**0013113** u Onduline® Fijaciones: Clavo taco para hormigón. 16 cm + Arandela
Precio: 0.31
El Clavo taco Onduline 16 cm, es una fijación compuesta de acero bricomatado. Especialmente desinada para la fijación del medio panel ONDUTHERM BASIC a forjado de hormigón, que asegura un agarre excepcional y de fácil aplicación, sin necesidad de colocar un taco plástico. No incluye arandela. Cabeza semi circular - Longitud: 13 cm - Diámetro 5 mm - 200 Ud/paq
