# Onduline® - ONDUTISS® AIR 220 - Dim. Rollo: 50x1,5m - Gramaje 220 gr

- Propiedad del archivo: CONSTRUNARIO
- Formato: FIEBDC-3/2012
- Programa: Construnario Versión 3.51
- Fecha de los precios: 23/11/2023
- Divisa: EUR

**A0022050BSA20** m2 Onduline® - ONDUTISS® AIR 220 - Dim. Rollo: 50x1,5m - Gramaje 220 gr
Precio: 1.80
ONDUTISS® AIR 220 es una membrana multi-capa impermeable y transpirable, que proporcionan una protección a la capa aislante contra la humedad, el viento y la condensación. Dim. Rollo: 50 x 1,5m - Gramaje: 220gr - Nº capas: 3
