# Onduline® - ONDUTHERM Basic A120-H19 2500x600mm

- Propiedad del archivo: CONSTRUNARIO
- Formato: FIEBDC-3/2012
- Programa: Construnario Versión 3.51
- Fecha de los precios: 23/11/2023
- Divisa: EUR

**A120-H19** m2 Onduline® - ONDUTHERM Basic A120-H19 2500x600mm
Precio: 54.03
Panel sándwich para cubierta inclinada ONDUTHERM BASIC de Onduline, formado por tablero aglomerado hidrófugo de 19mm en la cara exterior. Núcleo de poliestireno extruido XPS de alta densidad de 120 mm encaje machi-hembrado. Dimensiones: 2500x600mm
