# Onduline® - ONDUTHERM Basic - A40-OSB10 2500x600mm

- Propiedad del archivo: CONSTRUNARIO
- Formato: FIEBDC-3/2012
- Programa: Construnario Versión 3.51
- Fecha de los precios: 23/11/2023
- Divisa: EUR

**A40-OSB10** m2 Onduline® - ONDUTHERM Basic - A40-OSB10 2500x600mm
Precio: 24.93
Panel sándwich para cubierta inclinada ONDUTHERM BASIC de Onduline, formado por tablero de virutas orientadas OSB de 10mm en la cara exterior. Núcleo de poliestireno extruido XPS de alta densidad de 40 mm encaje machi-hembrado. Dimensiones: 2500x600mm - Espesor total: 50mm.
